# Soprema - Diluyente THF

- Propiedad del archivo: CONSTRUNARIO
- Formato: FIEBDC-3/2012
- Programa: Construnario Versión 3.51
- Fecha de los precios: 16/01/2024
- Divisa: EUR

**00159158_SOP** u Soprema - Diluyente THF
Precio: 111.50
DESCRIPCIÓN Tetrahidrofurano (THF). APLICACIÓN El DISOLVENTE FLAG THF se utiliza como disolvente del Flagon PVC líquido. MÉTODO DE APLICACIÓN · Gran poder diluente del PVC ADVERTENCIAS · Evitar el contacto con poliestireno expandido o extrusionado. · No aplicar sobre una membrana húmeda. · Respetar las instrucciones, indicaciones y las disposiciones señaladas en la etiqueta y en la fichas de datos de seguridad del producto. · Alta volatilidad · Liquido inflamable Código EAN: 3434550372763
