# Disolvente listo para usar, Flagón cleaner de Soprema

- Propiedad del archivo: CONSTRUNARIO
- Formato: FIEBDC-3/2012
- Programa: Construnario Versión 3.51
- Fecha de los precios: 16/01/2024
- Divisa: EUR

**00159164_SOP** u Disolvente listo para usar, Flagón cleaner de Soprema
Precio: 50.85
FLAGON TPO CLEANER es un disolvente listo para usar adecuado para la limpieza superficial de membranas de poliolefina de TPO Flagon. PUESTA EN OBRA FLAGON TPO CLEANER se aplica con un paño, limpiando rápidamente y sin detenerse la superficie de la membrana de TPO Flagon. Es necesario esperar a la evaporación completa del producto antes de continuar con las operaciones de soldadura. No se debe insistir demasiado en un punto con la aplicación del TPO Cleaner para evitar cualquier daño de la membrana de TPO. Código EAN: 3434550381857
