# Soprema - Vapor Flag - lámina den LDPE 0,4 mm

- Propiedad del archivo: CONSTRUNARIO
- Formato: FIEBDC-3/2012
- Programa: Construnario Versión 3.51
- Fecha de los precios: 16/01/2024
- Divisa: EUR

**00159168_SOP** m2 Soprema - Vapor Flag - lámina den LDPE 0,4 mm
Precio: 3.60
Membrana sintética compuesta por un film de polietileno de baja densidad, obtenido por extrusión, color negro. Descripción Vapor Flag no contiene retardantes de llama, resinas o pegamentos. Ventajas • Impermeabilización • Alto coeficiente de resistencia a la transmisión de vapor de agua Aplicación Vapor Flag se coloca con total independencia con la superposición en solapes de 25 a 30 cm o con el uso de cinta de butilo o cinta de doble cara. ÁREAS DE USO • Capa de barrera de vapor para cubiertas • Capa de Separación • Capa de deslizamiento Código EAN: 8435288331270
