# Soprema - FLAGON SR 120 ENERGY PLUS - 25 m x 2,10 m

- Propiedad del archivo: CONSTRUNARIO
- Formato: FIEBDC-3/2012
- Programa: Construnario Versión 3.51
- Fecha de los precios: 16/01/2024
- Divisa: EUR

**00220294-RAL9016** m2 Soprema - FLAGON SR 120 ENERGY PLUS - 25 m x 2,10 m
Precio: 18.20
Membrana sintética de PVC-P obtenida por extrusión o impregnación, reforzada con malla de poliéster. Descripción Este compuesto contiene pigmentos especiales, que confieren a la membrana una coloración blanca y un alto índice de reflexión solar (SRI). Además la membrana se caracteriza por una muy alta resistencia a los agentes atmosféricos y rayos UV en todo el espesor. Ventajas • Alto índice de reflexión solar (SRI) • Resistencia a los empujes causados por la acción del viento • Impermeable y resistente a los rayos UV • Alta Resistencia mecánica • Resistente al Punzonamiento Aplicación CUBIERTAS • Expuesta, con fijación mecánica • Cubiertas con alto SRI (Cool Roof Effect) Acondicionamiento Rollo: 1,05m x 25m x 1,2mm Palet: 28 rollos / 735m² Rollo: 1,60m x 20m x 1,2mm Palet: 23 rollos / 736m² Rollo: 2,10m x 20m x 1,2mm Palet: 14 rollos / 588m² Rollo: 1,05m x 20m x 1,5mm Palet: 28 rollos / 588m² Rollo: 1,60m x 20m x 1,5mm Palet: 23 rollos / 736m² Rollo: 2,10m x 20m x 1,5mm Palet: 14 rollos / 588m² Rollo: 1,05m x 20m x 1,8mm Palet: 28 rollos / 588m² Rollo: 1,60m x 20m x 1,8mm Palet: 23 rollos / 736m² Rollo: 2,10m x 20m x 1,8mm Palet: 14 rollos / 588m² Código EAN: 3434550211901
