# Soprema - Complejo insonorizante con bandas autoadhesivas Tecsound TUBE S

- Propiedad del archivo: CONSTRUNARIO
- Formato: FIEBDC-3/2012
- Programa: Construnario Versión 3.51
- Fecha de los precios: 16/01/2024
- Divisa: EUR

**00220944_SOP** m2 Soprema - Complejo insonorizante con bandas autoadhesivas Tecsound TUBE S
Precio: 8.10
TECSOUND® TUBE S es un complejo insonorizante formado por la lámina sintética de alta densidad y sin asfalto Tecsound®, unida a un fieltro no tejido de poliéster de alta tenacidad, especialmente diseñado para uso como aislamiento acústico al ruido de bajantes en edificación. Presenta dos bandas autoadhesivas, para facilitar su instalación y el sellado del solape.
