# Soprema - FLAGON SR 120 - 25 m x 2,10 m

- Propiedad del archivo: CONSTRUNARIO
- Formato: FIEBDC-3/2012
- Programa: Construnario Versión 3.51
- Fecha de los precios: 16/01/2024
- Divisa: EUR

**0050353-RAL7047** m2 Soprema - FLAGON SR 120 - 25 m x 2,10 m
Precio: 16.05
Membrana sintética de PVC-P reforzada con malla de poliéster, dotada de signal layer. Descripción Ventajas • Resistencia a los empujes causados por la acción del viento • Impermeable y resistente a los rayos UV • Alta Resistencia mecánica • Resistente al Punzonamiento • Posibilidad de coloración RAL con fines paisajísticos o arquitectónicos Aplicación CUBIERTAS • Expuesta, con fijación mecánica Acondicionamiento Rollo: 1,05m x 25m x 1,2mm Palet: 28 rollos / 735m² Rollo: 1,60m x 20m x 1,2mm Palet: 23 rollos / 736m² Rollo: 2,10m x 25m x 1,2mm Palet: 14 rollos / 735m² Rollo: 1,05m x 20m x 1,5mm Palet: 28 rollos / 588m² Rollo: 1,60m x 20m x 1,5mm Palet: 23 rollos / 736m² Rollo: 2,10m x 20m x 1,5mm Palet: 14 rollos / 588m² Rollo: 1,05m x 20m x 1,8mm Palet: 28 rollos / 588m² Rollo: 1,60m x 20m x 1,8mm Palet: 23 rollos / 736m² Rollo: 2,10m x 20m x 1,8mm Palet: 14 rollos / 588m² Rollo: 1,05m x 20m x 2,0mm Palet: 28 rollos / 588m² Rollo: 1,60m x 20m x 2,0mm Palet: 18 rollos / 576m² Rollo: 2,10m x 20m x 2,0mm Palet: 14 rollos / 588m² Código EAN: 3434550636209
