# Soprema - Flagon® PVC walkway - membrana sintética de PVC-P

- Propiedad del archivo: CONSTRUNARIO
- Formato: FIEBDC-3/2012
- Programa: Construnario Versión 3.51
- Fecha de los precios: 16/01/2024
- Divisa: EUR

**0050788-RAL7012** m2 Soprema - Flagon® PVC walkway - membrana sintética de PVC-P
Precio: 28.85
Membrana sintética de PVC-P obtenida por impregnación, estabilizada dimensionalmente con fibra de vidrio. La membrana tiene una superficie superior antideslizante en relieve. Descripción Ventajas • Superficie en relieve • Estabilidad dimensional • Excelente capacidad de soldadura • Resistente a la perforación Aplicación: Cubiertas •Capa de protección para los caminos de pie sobre techos realizados con membrana de PVC expuesta. Acondicionamiento Rollo: 1,50m x 20m x 1,8mm Palet: 23 rollos / 690m² Normativa Producida en planta certificada UNI EN ISO 9001 (Sistema de gestión de Calidad) y UNI EN ISO 14001 (Sistema de gestión ambiental). Código EAN: 3434550171472
