# Soprema - Flagón S 150 - geomembrana

- Propiedad del archivo: CONSTRUNARIO
- Formato: FIEBDC-3/2012
- Programa: Construnario Versión 3.51
- Fecha de los precios: 16/01/2024
- Divisa: EUR

**0050822-RAL7047** m2 Soprema - Flagón S 150 - geomembrana
Precio: 21.40
La geomembrana FLAGON A es una lámina sintética de PVC-P obtenida por coextrusión y que contiene plastificantes polimétricos con una resistencia elevada a las agresiones de los hidrocarburos. Es de color negro. Para las aplicaciones sometidas a los UV es necesaria una protección. Sobre pedido están disponibles, las versiones FLAGON A/300 y FLAGON A/500 con un lado adherido a un geotextil no tejido (respectivamente de 300 g/m² y 500 g/m²). De esta manera es posible lograr la total independencia de la impermeabilización o la colocación totalmente adherida al soporte. Descripción PRINCIPALES VENTAJAS • Resistente a los hidrocarburos y las aceites • Gran rapidez de colocación después del vertido del hormigón de la estructura • Insensibilidad a los ciclos de hielo-deshielo • Elevada resistencia mecánica INSTALACIÓN DE EQUIPOS RECOMENDADOS • Soldadura manual con aire caliente • Soldadura automática con aire caliente • Soldadura automática a doble pista Saldamax 3000 Puesta en obra El FLAGON A es una lámina de PVC-P sintética que contiene plastificantes especiales, diseñada para la impermeabilización de obras hidráulicas con coberturas en contacto con líquidos con restos de aceites o hidrocarburos. El FLAGON A puede ser utilizado también bajo estructuras con tráfico. Para comprobar la compatibilidad con los líquidos químicos específicos, le rogamos se ponga en contacto con nuestro departamento CivilRock. Esta solución se reserva para las zonas de tráfico reducido o ligero y permite una gran rapidez de colocación después del vertido del hormigón de la estructura. Se adapta a los movimientos estructurales de las obras. En general, las soldaduras entre láminas se realizan con aire caliente o con cuños calientes, mediante un soplete manual o automático. También pueden realizarse a soldadura única o a doble soldadura con un canal central, que permite hacer una comprobación con aire comprimido. El FLAGON A es compatible con todos los accesorios y todas las láminas de la gama FLAGON PVC. Código EAN: 3434550174206
