# Soprema - FLAGON SV 120 20 m x 2,10 m -Membrana sintética de PVC-P estabilizada

- Propiedad del archivo: CONSTRUNARIO
- Formato: FIEBDC-3/2012
- Programa: Construnario Versión 3.51
- Fecha de los precios: 16/01/2024
- Divisa: EUR

**0050864-RAL7047** m2 Soprema - FLAGON SV 120 20 m x 2,10 m -Membrana sintética de PVC-P estabilizada
Precio: 13.65
Membrana sintética de PVC-P estabilizada dimensionalmente con fibra de vidrio. Descripción Ventajas • Impermeable y resistente a los rayos UV • Estabilidad dimensional • Resistente al Punzonamiento • Adaptabilidad a los movimientos estructurales • Flexibilidad a las bajas temperaturas Aplicación CUBIERTAS • Protegidas con lastrado fijado o móvil: - Transitable o no transitable. - Ajardinada • Acabado vertical, puntos singulares o refuerzos. Acondicionamiento Rollo: 1,60 m x 20 m x 1,2 mm Palet: 23 rollos / 736 m² Rollo: 2,10 m x 20 m x 1,2 mm Palet: 14 rollos / 588 m² Rollo: 1,60 m x 20 m x 1,5 mm Palet: 16 rollos / 512 m² Rollo: 1,60 m x 20 m x 1,8 mm Palet: 12 rollos / 384m² Normativa Las membranas FLAGON SV son producidas en la fábrica de FLAG Spa (Grupo SOPREMA) en Chignolo d’Isola (Italia) y en Villa Santo Stefano, bajo el marcaje CE no.1085-CPD-010 (Chignolo) y no. 1085-CPD-018 (Villa S.Stefano) en conformidad a la EN 13956:2012 y no.1085-CPD-0036 en conformidad a la EN 13967:2012. Producida por extrusión o impregnación en planta certificada UNI EN ISO 9001 (Sistema de gestión de Calidad) y UNI EN ISO 14001 (Sistema de gestión ambiental). Código EAN: 8435288324647
