# Soprema -FLAGON SV 150 20 m x 2,10 m - Membrana sintética de PVC-P estabilizada

- Propiedad del archivo: CONSTRUNARIO
- Formato: FIEBDC-3/2012
- Programa: Construnario Versión 3.51
- Fecha de los precios: 16/01/2024
- Divisa: EUR

**0050872--RAL7047** m2 Soprema -FLAGON SV 150 20 m x 2,10 m - Membrana sintética de PVC-P estabilizada
Precio: 17.05
Soprema -FLAGON SV 150 20 m x 2,10 m - Membrana sintética de PVC-P estabilizada Código EAN: 3434550152921
