# Soprema - Pletina de fijación en PVC

- Propiedad del archivo: CONSTRUNARIO
- Formato: FIEBDC-3/2012
- Programa: Construnario Versión 3.51
- Fecha de los precios: 16/01/2024
- Divisa: EUR

**0051344-RAL7047** u Soprema - Pletina de fijación en PVC
Precio: 6.55
Elemento de acabado para la membrana FLAGON PVC. Fleje de acero recubierto de zinc en la superficie con FLAGON PVC-P resistentes a la intemperie y rayos ultravioletas. Descripción • Resistencia al impacto • Buena plagabilidad en frio • Resistencia a la intemperie artificial Normativa Puesta en obra realizada por instaladores autorizados por Flag S.p.A. UNI EN ISO 9001: (sistema ambiental) certificada de 2000 (Sistema de Calidad de la empresa) y UNI EN ISO 14001 del sistema de calidad Código EAN: 3434550223225
