# Soprema - Morterplas SBS FP 4,8 Kg - lámina impermeabilizante no auto protegida

- Propiedad del archivo: CONSTRUNARIO
- Formato: FIEBDC-3/2012
- Programa: Construnario Versión 3.51
- Fecha de los precios: 16/01/2024
- Divisa: EUR

**0070213_SOP** m2 Soprema - Morterplas SBS FP 4,8 Kg - lámina impermeabilizante no auto protegida
Precio: 12.60
MORTERPLAS SBS FP 4KG es una lámina impermeabilizante no auto protegida, de betún elastomérico SBS, con armadura de fieltro de poliéster (FP) de alto gramaje y acabado en film termo fusible por ambas caras. Ventajas · El mastico elastomérico SBS, que aporta a la lámina una excelente plegabilidad a bajas temperaturas. · La armadura de no-tejido de fieltro de poliéster (FP) reforzado y estabilizado, confiere a la lámina las mejores propiedades mecánicas: · Elevada resistencia a la tracción. · Máxima resistencia al punzonamiento (estático y dinámico). · Gran resistencia al desgarro. · Buena estabilidad dimensional. Aplicación · Está especialmente recomendada en aplicaciones donde se requiera una alta resistencia al punzonamiento. · MORTERPLAS SBS FP 4 KG se puede aplicar en sistema bicapa en cubiertas no transitables y transitables para uso peatonal y vehicular, con protección pesada. · Para sistemas monocapa se utilizará la lámina de masa de 4 kg en sistemas de acuerdo con los DITs y la normativa local de edificación. · La MORTERPLAS SBS FP 4 KG se puede aplicar como lámina para asegurar la estanqueidad en estructuras enterradas Puesta en obra · SOPORTE: Debe presentar una superficie seca, firme, regular, limpia y libre de materiales sueltos. · Se puede aplicar totalmente adherido, semiadherido o flotante. Para adherir la lámina al soporte este se imprima previamente con EMUFAL I. Una vez seco, se adhiere la lámina a fuego. · Se aplica fuego de manera homogénea posible (a mayor calor mayor retracción) a lo ancho de la lámina sin llegar al solape, que se realizarán posteriormente, ya que es importante que la temperatura sea igual en toda la zona. La aplicación de la llama debe de hacerse hasta la apertura del poro del film antiadherente. · Las láminas se disponen de manera que en un mismo punto no pueden coincidir más de tres láminas. · Los solapes se realizan a fuego, con una anchura mínima de 8 cm. · En la solución bicapa, la membrana superior deberá estar totalmente adherida a la inferior y se colocará manteniendo el mismo sentido y de tal manera que el solape quede aproximadamente en la mitad de la lámina inferior. · La puesta en obra y definición de detalles se llevarán a cabo de acuerdo con los lineamientos de la norma UNE 104401 · En conformidad con la norma EN 13707 y EN 13969-T. Certificada con el marcado CE Nº 0099/CPD/A85/0087 · Certificación voluntaria de Producto de la Marca AENOR según la misma norma europea. · En posesión del DIT Nº 516 Sistemas de cubierta invertida “TEXLOSA® ROOFING SYSTEMS”. · En posesión del DIT Nº 562/10 MORTERPLAS/MOPLAS pendiente CERO · En posesión del DIT Nº 579/11 MORTERPLAS TRÁFICO RODADO · En posesión del DIT Nº 580/11 MORTERPLAS ESTRUCTURAS ENTERRADAS · Sistema de Calidad de acuerdo a la ISO:9001
