# Soprema - Asfalto 85/40 (sacos 20 kg)

- Propiedad del archivo: CONSTRUNARIO
- Formato: FIEBDC-3/2012
- Programa: Construnario Versión 3.51
- Fecha de los precios: 16/01/2024
- Divisa: EUR

**0071205_SOP** kg Soprema - Asfalto 85/40 (sacos 20 kg)
Precio: 4.80
Asfalto obtenido a partir de crudos de petróleo por destilación u otros métodos de refino y aditivos. El ASFALTO EN SACOS 85/40, es un producto bituminoso semisólido, obtenido a partir de crudos de petróleo por destilación u otros métodos de refino y aditivos, de aplicación en caliente, que se utiliza como componente de ciertas membranas impermeabilizantes. También se utiliza para el encolado en caliente de aislamiento térmico o membranas impermeabilizantes de betún modificado y acabado arenado. Ventajas · Permite aportar cantidades importantes de producto que facilita la regularización de soporte irregulares. · Buena adherencia en soportes limpios e imprimados, así como con láminas arenadas o aislamientos específicos para este uso. Aplicación · Como materia prima para la preparación de productos que serán utilizadas posteriormente como soluciones de impermeabilización para la construcción, juntas de hormigón, en la fabricación de pinturas y como componentes de membranas de impermeabilización de asfalto. · Adherencia de láminas arenadas al soporte y entre ellas para formación de sistemas bicapa y multicapa · Adherencia de placas aislantes · Regularización de soportes rugosos de hormigón. Puesta en obra · SOPORTE: La superficie donde se va a aplicar deberá estar completamente limpia de polvo, materiales sueltos o mal adheridos, residuos grasos o antiadherentes y cualquier suciedad en general. · APLICACIÓN: - ASFALTO EN SACOS 85/40 se calienta en hornos de fusión a temperaturas adecuadas, en ningún caso la temperatura debe exceder de 230 °C. - Se aplica en estado fundido a una temperatura de 160 °C (± 20 °C). Temperatura recomendada de trabajo : 120 – 180ºC - Una vez aplicada la imprimación extender el ASFALTO EN SACOS 85/40, fundido en calderas, mediante rastrillo. · RENDIMIENTO: Depende de la rugosidad del soporte. En general, entre 1,5 y 2,5 Kg/m². Almacenamiento Se presenta en sacos de 20 Kg (50 sacos/pallet). Dimensiones del pallet 1200x1200 mm Tiempo máximo de almacenamiento: 1 año en su envase original bien cerrado y resguardados de la intemperie. Normativa · Sistema de Calidad de acuerdo a la ISO:9001 Código EAN: 8435288324166
