# Aislante térmico de espuma de poliuretano, referencia Efigreen Duo + de Soprema. 40mm

- Propiedad del archivo: CONSTRUNARIO
- Formato: FIEBDC-3/2012
- Programa: Construnario Versión 3.51
- Fecha de los precios: 16/01/2024
- Divisa: EUR

| Código | Ud | Descripción | Precio |
|---|---|---|---|
| 114626_SOP | m2 | Aislante térmico de espuma de poliuretano, referencia Efigreen Duo + de Soprema. 40mm | 12.70 |
