# Aislamiento térmico reflexivo de aluminio Soprareflect Confort Alu de Soprema, Rollo 1,2x12,5

- Propiedad del archivo: CONSTRUNARIO
- Formato: FIEBDC-3/2012
- Programa: Construnario Versión 3.51
- Fecha de los precios: 16/01/2024
- Divisa: EUR

**12942_SOP** m2 Aislamiento térmico reflexivo de aluminio Soprareflect Confort Alu de Soprema, Rollo 1,2x12,5
Precio: 4.40
Es un aislamiento térmico reflexivo de aluminio, no permeable al vapor de agua. Consiste en 2 capas de burbujas de aire ignífugas con revestimiento de láminas de aluminio. DESCRIPCIÓN VENTAJAS Alto poder aislante. Mejora de la eficiencia energética, ya que permite un gran ahorro de energía. Flexible y ligero. Fácil y rápida instalación. Elevada durabilidad. Confort térmico en invierno y en verano. Aislante reflexivo de 7 mm. APLICACIÓN Cubiertas inclinadas. Suelo radiante. Muros enterrados. Otros usos como puertas de garaje y cajas de persiana. PUESTA EN OBRA La superficie donde se instalará SOPRAREFLECT CONFORT ALU debe estar limpia y seca. Se debe dejar una cámara de aire de mínimo 2 cm entre el aislamiento y el soporte. Las láminas podrán ser cortadas a la medida necesaria, teniendo en cuenta un solape de mínimo 10 cm entre láminas. Se puede cortar con tijeras o cúter. Las láminas deben instalarse estiradas sobre los elementos estructurales o soportes de madera, por lo que se fijarán a estos elementos con grapas de acero inoxidable o galvanizada de 20 mm. Es importante que las uniones de las láminas coincidan con un soporte duro. Anclar cada lámina por sus 4 lados. Para asegurar las láminas, se deben sellar las juntas con la cinta adhesiva de aluminio SOPRAREFLECT ALU. Previo a la colocación del revestimiento y/o acabado final, se deberá dejar una segunda cámara de aire mediante listones de madera o mediante los soportes específicos del acabado, según proveedor. ACONDICIONAMIENTO Dimensiones rollo: 1,2 m x 12,5 m. Superficie: 15 m2.
