# Lámina de impermeabilización, Sopra Acqua de Soprema. 1x10 m

- Propiedad del archivo: CONSTRUNARIO
- Formato: FIEBDC-3/2012
- Programa: Construnario Versión 3.51
- Fecha de los precios: 16/01/2024
- Divisa: EUR

**14923_SOP** m2 Lámina de impermeabilización, Sopra Acqua de Soprema. 1x10 m
Precio: 8.90
Es una membrana impermeabilizante sintética de polietileno, flexible y de triple capa, diseñada para la protección de paredes y pavimentos contra las fisuras e infiltraciones en zonas húmedas, tales como cocinas y baños. DESCRIPCIÓN Resistente a soluciones acuosas salinas, soluciones alcalinas, a la mayoría de los disolventes orgánicos, alcoholes y aceites. Serigrafia para facilitar la instalación (ancho de solape de 10 x 10 cm). Valor de difusión de vapor de agua de Sd= 50 m. Ventajas producto · Dificultad baja · Instalación rápida · Sin herramientas especiales · Elevada flexibilidad y estabilidad · Alta resistencia a la difusión del · Vapor de agua ACONDICIONAMIENTO Color: Blanca con serigrafia azul. Almacenamiento: Almacenar en un lugar seco y protegidos de la intemperie, usar dentro de los 24 meses siguientes a la recepción del producto. Espesor: 0,5 ± 0,1 mm Peso específico total: 285 ±20 g/m2 Disponible en rollos de: 1 x 5 m; 1 x 10 m; 1 x 30 m; 1,5 x 20 m; 1,5 x 30 m; 2 x 30 m
