# Banda Sopra Acqua de Soprema- 120mmx50m

- Propiedad del archivo: CONSTRUNARIO
- Formato: FIEBDC-3/2012
- Programa: Construnario Versión 3.51
- Fecha de los precios: 16/01/2024
- Divisa: EUR

| Código | Ud | Descripción | Precio |
|---|---|---|---|
| 14929_SOP | m | Banda Sopra Acqua de Soprema- 120mmx50m | 2.20 |
