# Esquina interior Sopra Acqua de Soprema

- Propiedad del archivo: CONSTRUNARIO
- Formato: FIEBDC-3/2012
- Programa: Construnario Versión 3.51
- Fecha de los precios: 16/01/2024
- Divisa: EUR

| Código | Ud | Descripción | Precio |
|---|---|---|---|
| 14930_SOP | u | Esquina interior Sopra Acqua de Soprema | 5.50 |
