# Manguito para tubería Sopra Acqua de Soprema. Ø 12-22 mm

- Propiedad del archivo: CONSTRUNARIO
- Formato: FIEBDC-3/2012
- Programa: Construnario Versión 3.51
- Fecha de los precios: 16/01/2024
- Divisa: EUR

| Código | Ud | Descripción | Precio |
|---|---|---|---|
| 14932_SOP | u | Manguito para tubería Sopra Acqua de Soprema. Ø 12-22 mm | 5.00 |
