# Mortero impermeabilizante elástico Sopralastic rapid de Soprema. Botes: 8 kg. Palet: 36 botes

- Propiedad del archivo: CONSTRUNARIO
- Formato: FIEBDC-3/2012
- Programa: Construnario Versión 3.51
- Fecha de los precios: 16/01/2024
- Divisa: EUR

**14936_SOP** u Mortero impermeabilizante elástico Sopralastic rapid de Soprema. Botes: 8 kg. Palet: 36 botes
Precio: 83.95
Es una membrana cementosa flexible, de fraguado ultra-rápido, bicomponente, apta para la impermeabilización y protección frente a las eflorescencias del hormigón y otras superficies. DESCRIPCIÓN Ventajas: Fraguado ultra-rápido (2 horas). Impermeabilizaciones sobre soportes exteriores e interiores con pequeños movimientos. Revestible. Se utiliza indistintamente tanto por encima, como por debajo del nivel freático, resistiendo a las presiones hidráulicas positivas y negativas. Evita la aparición de eflorescencias. Aplicable a brocha, rodillo y llana. Fibrorreforzada. Permeable al vapor de agua. Aplicación: Apto para la impermeabilización bajo cerámica, sobre soportes de hormigón, mortero y revestimientos cerámicos, en pavimentos horizontales y verticales, interiores y exteriores, de: Impermeabilización de duchas y bañeras, antes de la colocación de baldosas cerámicas o gresite. Piscinas, balsas, colectores, depósitos de agua, galerías, alcantarillas, sifones y diques. Protección de edificios contra humedades, cimentaciones, muros, terrazas, balcones, canaletas, etc. Impermeabilizaciones enterradas como fosos de ascensor, sótanos, parkings, túneles, muros de contención de hormigón, etc. Impermeabilización de balcones, terrazas (incluso pavimentadas), cubiertas y, en general, de soportes absorbentes y no absorbentes, siendo siempre estables my consistentes. Enlucido elástico de estructuras de hormigón con secciones delgadas, sujetas a pequeñas deformaciones bajo carga, como en paneles prefabricados. Protección de superficies de hormigón frente a la acción del dióxido de carbono, smog, cloruros, sulfatos, etc. Resistente a sulfatos en concentraciones débiles y medios no ácidos. Impermeabilización de superficies susceptibles a pequeños movimientos, con presiones hidrostáticas positivas y negativas. Rehabilitación en piscinas, en aplicaciones de gresite sobre gresite. Sellado impermeable de soportes, previo a la colocación de baldosas cerámicas o materiales pétreos. ACONDICIONAMIENTO Producto en pack, compuesto por: Componente A (polvo): bolsa de polietileno metalizadas de alta calidad de 6 kg Componente B (líquido): envase de plástico de 2 kg Color: gris
