# Mortero impermeabilizante elástico Sopralastic 1 K de Soprema. Sacos: 8 kg. Palet: 48 sacos

- Propiedad del archivo: CONSTRUNARIO
- Formato: FIEBDC-3/2012
- Programa: Construnario Versión 3.51
- Fecha de los precios: 16/01/2024
- Divisa: EUR

**14937_SOP** u Mortero impermeabilizante elástico Sopralastic 1 K de Soprema. Sacos: 8 kg. Palet: 48 sacos
Precio: 126.65
Es una membrana cementosa impermeabilizante elástica, monocomponente, apta para protección del hormigón y otras superficies. DESCRIPCIÓN Ventajas: Impermeabilizaciones sobre soportes exteriores e interiores con pequeños movimientos. Resistente a ambiente marinos, aguas agresivas y a la intemperie. Revestible. Resistente a las presiones hidráulicas positivas y negativas. Evita la aparición de eflorescencias. Aplicable a brocha, llana y proyectable a máquina. Fibrorreforzada. Permeable al vapor de agua. Aplicación: Apto para la impermeabilización flexible de hormigón, mortero y revestimientos cerámicos, en pavimentos horizontales y verticales, interiores y exteriores, de: Piscinas, balsas, galerías, alcantarillas, sifones y diques. Protección de edificios contra humedades, cimentaciones, muros, terrazas, balcones, canaletas, etc. Impermeabilizaciones enterradas como fosos de ascensor, sótanos, parkings, túneles, muros de contención de hormigón, etc. Impermeabilización de balcones, terrazas (incluso pavimentadas), cubiertas y, en general, de soportes absorbentes y no absorbentes, siendo siempre estables y consistentes. Impermeabilización de duchas y bañeras, antes de la colocación de baldosas cerámicas. Enlucido elástico de estructuras de hormigón con secciones delgadas, sujetas a pequeñas deformaciones bajo carga como en paneles prefabricados. Protección de superficies de hormigón frente a la acción del dióxido de carbono, smog, cloruros, sulfatos, etc. Resistente a sulfatos en concentraciones débiles y medios no ácidos. Impermeabilización de superficies susceptibles a los movimientos, con presiones hidrostáticas positivas y negativas. Rehabilitación en piscinas en aplicaciones de gresite sobre gresite. Sellado impermeable de soportes, previo a la colocación de baldosas cerámicas o materiales pétreos.
