# Elevador 45 mm 760/10 Soprasolar Fix Evo Tilt de Soprema

- Propiedad del archivo: CONSTRUNARIO
- Formato: FIEBDC-3/2012
- Programa: Construnario Versión 3.51
- Fecha de los precios: 16/01/2024
- Divisa: EUR

**155793_SOP** u Elevador 45 mm 760/10 Soprasolar Fix Evo Tilt de Soprema
Precio: 4.50
Elevador 45 mm
