# Resina de poliuretano monocomponente Alsan Flashing Quadro de Soprema

- Propiedad del archivo: CONSTRUNARIO
- Formato: FIEBDC-3/2012
- Programa: Construnario Versión 3.51
- Fecha de los precios: 16/01/2024
- Divisa: EUR

**157011_RAL7012** kg Resina de poliuretano monocomponente Alsan Flashing Quadro de Soprema
Precio: 30.20
Ventajas: · ETAG 005 · Vida útil: W3; carga útil: P1 - P4 · Zonás climáticas: M, S; pendiente de la cubierta: S1 - S4 · Temperatura de la superficie: TL4/TH4 · Monocomponente · Fácil de aplicar · Contiene disolventes · Aplicación sin imprimación sobre madera,múltiples metales, PVC rígido, soportes minerales y tela asfáltica. · Debe usarse ALSAN 103 sobre las membranas FPO/TPO PUESTA EN OBRA Condiciones de aplicación Temperatura del soporte y/o del ambiente: De 5 °C min. hasta 35 °C max. Humedad de los soportes minerales: 5 % w/w max. Humedad de la madera: 16 % v/v Humedad del aire: 80 % max. Durante la aplicación del producto y su curación, el soporte debe estar al menos 3 °C por encima del punto de rocío. Aplicación Preparación del soporte: El soporte debe prepararse para asegurar que esté libre de partículas y otras sustancias que puedan reducir la adehsión Mezcla: Remover bien la resina antes de su aplicación. Aplicación: ALSAN FLASHING QUADRO se aplica con rodillo o brocha. Proporciones aproximadas: unos 2/3 deben aplicarse encima de la malla de refuerzo y 1/3 encima de la malla de refuerzo, fresco sobre fresco. Los solapes deben ser de mínimo 5 cm. Aplicar también resina entre las tiras de malla. Sistema: Sistemas conforme al ETAG 005: - - Sistema 1: con velo de poliéster ALSAN con propiedades W3, P4, TH4, TL4: Aplicar 3.0 kg/m² ALSAN FLASHING QUADRO. - - Sistema 2: con velo de fibra de vidrio ALSAN con propiedades W3, P4, TH4, TL4: Aplicar 2.0 kg/m² ALSAN FLASHING QUADRO. Limpieza: Tanto si el trabajo se ha finalizado como si ha debido interrumpirse, lavar las herramientas utilizadas con el producto de limpieza del sistema ALSAN acorde a la vida útil del recipiente del producto. Consumo: El consumo depende del sistema elegido. Tiempo de reacción a 23 °C Resistencia a la lluvia: aprox. 4 horas transitable: aprox. 6 horas
