# Membrana sintética transpirable y permeable al vapor, Stratec II F de Soprema

- Propiedad del archivo: CONSTRUNARIO
- Formato: FIEBDC-3/2012
- Programa: Construnario Versión 3.51
- Fecha de los precios: 16/01/2024
- Divisa: EUR

**157577_SOP** m2 Membrana sintética transpirable y permeable al vapor, Stratec II F de Soprema
Precio: 2.40
Es una lámina versátil sintética, altamente transpirable (permeable al vapor) con alta resistencia al desgarro. Se puede instalar, ya sea de forma tradicional o sobre un soporte continuo, y sus características permiten instalarlo en contacto con el aislamiento. Certificada para uso bajo cubierta inclinada y fachada ventilada como barrera impermeable y transpirable. DESCRIPCIÓN Ventajas Teñido uniforme en todo su contenido, color uniforme. Su alta permeabilidad al vapor del agua evita la formación de condensación y protege el soporte estructural. Versátil y fácil de instalar. Alta resistencia al desgarro. Puede ir en contacto directo con el aislamiento mejorando sus prestaciones. Reduce las pérdidas de calor por convección e infiltración de aire. Impermeable al agua y viento, y transpirable al vapor de agua. Aplicación STRATEC II F está destinado a proteger cubiertas inclinadas de apoyo continuo o discontinuo (entrevigado máximo de 60 cm) frente al riesgo de penetración de agua, nieve o suciedad. STRATEC II F se puede usar como impermeabilización temporal durante los días previos al montaje de la cobertura final. STRATEC II F se usa también, como lámina impermeable en casas y edificios de estructura de madera. STRATEC II F colocado en fachada y cubiertas controla el flujo de calor, aire y humedad en la vivienda, por lo que ayuda a reducir las pérdidas de calor en invierno y permite mantener un clima fresco en el interior gracias a la reflexión del calor en verano. Ayuda pues al ahorro energético y económico.
