# Soprema - Juntalen 30 mm - cordon de espuma de polietileno seccion circular

- Propiedad del archivo: CONSTRUNARIO
- Formato: FIEBDC-3/2012
- Programa: Construnario Versión 3.51
- Fecha de los precios: 16/01/2024
- Divisa: EUR

**158655_SOP** kg Soprema - Juntalen 30 mm - cordon de espuma de polietileno seccion circular
Precio: 1.50
Relleno y sellado de grietas, fisuras y juntas en pavimentos tipo asfáltico u hormigón. Relleno de fondo de juntas. Depende de la superficie a tratar y de la naturaleza del soporte. Código EAN: 8435288330099
