# Panel rígido de poliisocianurato termoaislante Efigreen Acier de Soprema. Espesor: 100 mm

- Propiedad del archivo: CONSTRUNARIO
- Formato: FIEBDC-3/2012
- Programa: Construnario Versión 3.51
- Fecha de los precios: 16/01/2024
- Divisa: EUR

**17502_SOP** m2 Panel rígido de poliisocianurato termoaislante Efigreen Acier de Soprema. Espesor: 100 mm
Precio: 35.35
EFIGREEN® ACIER es un panel rígido de poliisocianurato termoaislante con revestimiento de aluminio gofrado en sus dos caras. DESCRIPCIÓN EFIGREEN® ACIER está diseñado para el aislamiento térmico de cubiertas planas, en obra nueva o rehabilitación. Ventajas: - Excelente estabilidad dimensional, - Mantiene el rendimiento del aislamiento a lo largo del tiempo, - En caso de tráfico ocasional o accidental, su alta resistencia mecánica reduce el riesgo de compactación del aislamiento y daños en la capa impermeabilizante.
