# Soprema - Flagon EP/PR 120 Energy Plus - membrana sintética realizada en poli olefina modificada TPO

- Propiedad del archivo: CONSTRUNARIO
- Formato: FIEBDC-3/2012
- Programa: Construnario Versión 3.51
- Fecha de los precios: 16/01/2024
- Divisa: EUR

**220315_RAL9016** m2 Soprema - Flagon EP/PR 120 Energy Plus - membrana sintética realizada en poli olefina modificada TPO
Precio: 15.95
Membrana sintética realizada en poli olefina modificada TPO, obtenida por coextrusión, reforzada con malla de polyester. Este compuesto contiene pigmentos especiales, que confieren a la membrana una coloración blanca y un alto índice de reflexión solar (SRI). Además la membrana se caracteriza por una muy alta resistencia a los agentes atmosféricos y rayos UV en todo el espesor. Descripción Ventajas • Impermeable y resistente a los rayos UV • Resistencia a los empujes causados por la acción del viento • Alta Resistencia mecánica y punzonamiento • Adaptabilidad a los movimientos estructurales • Flexibilidad a bajas temperaturas Aplicación CUBIERTAS • Expuesta, con fijación mecánica • Cubiertas con alto SRI (Cool Roof Effect) Acondicionamiento Rollo 2,10m x 20m x 1,5mm Palet: 18 rollos / 756m² Rollo 2,10m x 20m x 2,0mm Palet: 18 rollos / 756m² Código EAN: 3434550211932
