# Resina de PU híbrida sin disolventes, Campolin Neo de Soprema. Blanco. 20 Kg

- Propiedad del archivo: CONSTRUNARIO
- Formato: FIEBDC-3/2012
- Programa: Construnario Versión 3.51
- Fecha de los precios: 15/01/2024
- Divisa: EUR

**221304_RAL9010** kg Resina de PU híbrida sin disolventes, Campolin Neo de Soprema. Blanco. 20 Kg
Precio: 9.85
Es una resina híbrida Acrílica – Poliuretano de alta densidad, sin disolventes, que forma un revestimiento elástico impermeable, con alto índice de reflectancia solar (SRI) que mejora térmicamente la cubierta. DESCRIPCIÓN Ventajas: Producto al agua, exento de disolventes, breas u otros materiales asfálticos. • Fácil y rápida aplicación en rodillo, pistola “Airless” y brocha. • Completamente impermeable al agua de lluvia. • Transpirable al vapor de agua, permite que el soporte pueda “respirar”. • Gran elongación y capacidad de absorber los movimientos propio de la cubierta por cambios de temperatura o asentamientos. • Elevada resistencia a los agentes atmosféricos. • Debido a su alta reflectividad, actúa como una barrera de energía solar durante los meses de verano, disminuyendo la temperatura de la cubierta y manteniendo fresco el interior del edificio, así como el consumo de energía. Aplicación: Eliminación de humedades y goteras en cubiertas y en paramentos verticales (medias cañas de forjados, petos, paredes medianeras, tabiques pluviales…). Reimpermeabilización de balcones y cubiertas de rasilla o baldosa. Revestimiento protector de muros, medianeras, cantos de forjado y estructuras de hormigón. Renovación de cubiertas de fibrocemento, chapa o impermeabilizadas anteriormente con caucho. Revestimiento estético de cubiertas asfálticas autoprotegidas. PUESTA EN OBRA La superficie debe estar limpia y libre de charcos y capas de pintura. Si existen fisuras o pequeñas grietas se pueden rellenar previamente con CAMPOLIN NEO a llana. Aplicar a una temperatura superior a +5ºC y humedad relativa <85%. Humedecer ligeramente la superficie antes de su aplicación o diluir la primera capa con 20% de agua. Aplicar la armadura en bandas TEXTIL (20 cm) en los perímetros y juntas, y en el caso de cubiertas transitables armar con TEXTIL (1m) en toda la superficie. Aplicar 2 o 3 capas con brocha o rodillo. El consumo aproximado por capa es de unos 600 – 750 g/m2. Se recomienda aplicar al menos 1,8 kg/m2 en total. Para una durabilidad mayor del sistema se recomienda una capa extra de CAMPOLIN NEO. Las herramientas deben lavarse con agua antes de que CAMPOLIN NEO se seque. En caso de que haya secado, deberán limpiarse mecánicamente o con disolvente ALSAN DISOLVENTE V.
