# Manguera para soplete de Soprema

- Propiedad del archivo: CONSTRUNARIO
- Formato: FIEBDC-3/2012
- Programa: Construnario Versión 3.51
- Fecha de los precios: 16/01/2024
- Divisa: EUR

**221459_SOP** u Manguera para soplete de Soprema
Precio: 69.50
Manguera de goma flexible para soplete de 10 m
