# Soplete 100 kw, acero de Soprema. Para realizar soldaduras con láminas bituminosas con gas propano

- Propiedad del archivo: CONSTRUNARIO
- Formato: FIEBDC-3/2012
- Programa: Construnario Versión 3.51
- Fecha de los precios: 16/01/2024
- Divisa: EUR

**221499_SOP** u Soplete 100 kw, acero de Soprema. Para realizar soldaduras con láminas bituminosas con gas propano
Precio: 277.85
Kit completo para realizar soldaduras con láminas bituminosas con gas propano. Formado por una manguera flexible de 10 m con llave, cuello de 400 mm. de acero, regulador de gas a 4 bar. y pie de apoyo. DESCRIPCIÓN VENTAJAS Totalmente completo y preparado para usar. Facilidad de aplicacion. Permite facilmente el cambio de multitud de accesorios. Nivel de entrada facil y visible. Combina facilidad de uso y rendimiento al tiempo que proporciona al usuario una buena comodidad gracias a su mango ergonomico para una excelente relacion calidad/precio. COMPOSICIÓN Mango de plástico y latón con gatillo y conexión fija, entrada izquierda 3/8. Cuello de 500 mm. Manguera de 10 m. Regulador de presión fijo de 4 bar y salida 3/8 izquierda. Boquilla de acero de Ø 60 mm y 193,5 gr
