# Soplete 150 kw, acero de Soprema. Para realizar soldaduras con láminas bituminosas con gas propano

- Propiedad del archivo: CONSTRUNARIO
- Formato: FIEBDC-3/2012
- Programa: Construnario Versión 3.51
- Fecha de los precios: 16/01/2024
- Divisa: EUR

**221500_SOP** u Soplete 150 kw, acero de Soprema. Para realizar soldaduras con láminas bituminosas con gas propano
Precio: 627.30
Kit completo para realizar soldaduras con láminas bituminosas con gas propano. Formado por una manguera flexible de 20 m con llave, 2 cuellos de 400 mm. y 200 mm. de titanio, regulador de gas a 4 bar., pies de apoyo para cada cuello, y boquillas de titanio de Ø 70 mm y 50 mm respectivamente. DESCRIPCIÓN VENTAJAS Totalmente completo y preparado para usar. Kit dotado de doble cuello; 200 y 400 mm, Cuellos de titanio que otorgan máxima calidad. Facilidad de aplicación, el titanio aporta menor peso y más movilidad. Permite fácilmente el cambio de multitud de accesorios. Nivel de entrada fácil y visible. COMPOSICIÓN Mango de bimaterial y latón con gatillo y entrada giratoria a la izquierda 3/8. Cuello de 200 mm. Boquilla de titanio de Ø 50 mm y 90,5 gr con longitud de llama de 650 mm y Ø 110 mm. Cuello de 400 mm Boquilla de titanio de Ø 70 mm y 122 gr con longitud de llama de 1.000 mm y Ø 130 mm. Manguera de 20 m. Regulador de presión fijo de 4 bar y salida 3/8 izquierda.
