# Cuello para soplete 130 mm de Soprema

- Propiedad del archivo: CONSTRUNARIO
- Formato: FIEBDC-3/2012
- Programa: Construnario Versión 3.51
- Fecha de los precios: 16/01/2024
- Divisa: EUR

**221508_SOP** u Cuello para soplete 130 mm de Soprema
Precio: 47.60
Cuello para soplete de 130 mm
