# Cuello para soplete 600 mm de Soprema

- Propiedad del archivo: CONSTRUNARIO
- Formato: FIEBDC-3/2012
- Programa: Construnario Versión 3.51
- Fecha de los precios: 16/01/2024
- Divisa: EUR

**221510_SOP** u Cuello para soplete 600 mm de Soprema
Precio: 62.30
Cuello para soplete de 600 mm
