# Caña curvada para arrastrar rollos de Soprema

- Propiedad del archivo: CONSTRUNARIO
- Formato: FIEBDC-3/2012
- Programa: Construnario Versión 3.51
- Fecha de los precios: 16/01/2024
- Divisa: EUR

**221511_SOP** u Caña curvada para arrastrar rollos de Soprema
Precio: 95.40
Caña de 1,30 m diseñada para desenrollar rollos bituminosos durante la aplicación
