# Brida universal Soprasolar Fix Evo de Soprema

- Propiedad del archivo: CONSTRUNARIO
- Formato: FIEBDC-3/2012
- Programa: Construnario Versión 3.51
- Fecha de los precios: 16/01/2024
- Divisa: EUR

**232290_SOP** u Brida universal Soprasolar Fix Evo de Soprema
Precio: 6.70
Brida universal
