# Cola de contacto para el pegado del aislamiento acústico Sopraglue Acoustic de Soprema. 20 l

- Propiedad del archivo: CONSTRUNARIO
- Formato: FIEBDC-3/2012
- Programa: Construnario Versión 3.51
- Fecha de los precios: 16/01/2024
- Divisa: EUR

**2324526_SOP** m2 Cola de contacto para el pegado del aislamiento acústico Sopraglue Acoustic de Soprema. 20 l
Precio: 9.10
Es un adhesivo de contacto en base solvente recomendado principalmente para trabajos de aislamiento acústico. DESCRIPCIÓN Ventajas Excelente adhesion sobre materiales de obra en general, metales, ceramica, corcho, papel y caucho. Facil de aplicar. Secado rapido. Resistencia a la temperatura Resistencia a la humedad Pegado flexible Utilizable con toda la gama de complejos TECSOUND y SOPRAPREN de SOPREMA. Aplicación Diseñado para adherir SOPRAPREN a soportes de obra verticales y horizontales. Y para adherir la gama de complejos TECSOUND; TECSOUND FT y TECSOUND 2FT en soportes de obra verticales y horizontales. Se puede usar también para adherir materiales de obra, espumas, metales, cerámica, madera, corcho, papel y caucho. No es adecuado para pegar algunos plásticos flexibles, PP, PE y PTFE.
