# Lámina en base corcho Texcork dB de Soprema. 3 mm

- Propiedad del archivo: CONSTRUNARIO
- Formato: FIEBDC-3/2012
- Programa: Construnario Versión 3.51
- Fecha de los precios: 16/01/2024
- Divisa: EUR

**237423_SOP** m Lámina en base corcho Texcork dB de Soprema. 3 mm
Precio: 11.25
Es una lámina de corcho aglomerado y caucho reciclado, para aplicación como aislamiento acústico a ruido de impacto en suelos. Permite el agarre directo de pavimento cerámico. DESCRIPCIÓN VENTAJAS Buen aislamiento a ruido de impacto con bajo espesor. Alta durabilidad. Compresibilidad bajo carga duradera en el tiempo. Ecológico y respetuoso con el medio ambiente. Fácil de instalar. Permite el agarre directo de pavimento cerámico. Puede colocarse sobre el pavimento existente. APLICACIONES Aislamiento acústico a ruido de impacto en suelos en rehabilitación, aplicado directamente bajo: Pavimento cerámico Pavimento vinílicos PUESTA EN OBRA Desembalar el producto 24h antes de su aplicación en el lugar donde vaya a instalarse para dejar aclimatar el producto. Sobre soporte con cierta porosidad: extender sobre el soporte una capa de adhesivo de resina-cemento GECOL G100 Flexible Premium, G100 Superflex o G100 Flexible Rápido si se requiere un secado rápido (2h), siguiendo las instrucciones de aplicación del producto a aplicar. Sobre soporte con nula porosidad: extender sobre el soporte una capa de adhesivo de poliuretano GECOL Elastic PU, siguiendo las instrucciones de aplicación del producto a aplicar. A continuación extender los rollos de Texcork DB, previamente cortados a la medida deseada, asegurando que no se forman burbujas. Presionar ligeramente sobre la superficie con un rodillo de silicona o una llana plana para garantizar la adherencia. Repetir la operación hasta cubrir toda la superficie, colocando los rollos a testa y sellando las juntas con una cinta adhesiva. Aplicar sobre el Texcork una capa de adhesivo de resina-cemento GECOL G100 Flexible Premium, G100 Superflex en caso que las baldosas cerámicas a colocar tenga un lado superior a 90 cm., o G100 Flexible Rápido si se requiere un secado rápido (2h), siguiendo las instrucciones de aplicación del producto a aplicar, y colocar las piezas cerámicas según instrucciones del fabricante.
