# Soprema - pasillo técnico SBS FPV 5 Kg min

- Propiedad del archivo: CONSTRUNARIO
- Formato: FIEBDC-3/2012
- Programa: Construnario Versión 3.51
- Fecha de los precios: 16/01/2024
- Divisa: EUR

**240229** m2 Soprema - pasillo técnico SBS FPV 5 Kg min
Precio: 14.45
LBM-50/G-FP Sin solapes Rojo
