# Mortero impermeabilizante monocomponente, Sopradry F de Soprema. Saco: 25 kg. Palet: 48 sacos

- Propiedad del archivo: CONSTRUNARIO
- Formato: FIEBDC-3/2012
- Programa: Construnario Versión 3.51
- Fecha de los precios: 16/01/2024
- Divisa: EUR

**242936_SOP** u Mortero impermeabilizante monocomponente, Sopradry F de Soprema. Saco: 25 kg. Palet: 48 sacos
Precio: 29.60
Es un mortero de revestimiento, monocomponente, apto para la impermeabilización, en capa fina, en muros y otros soportes que presenten problemas de humedad. DESCRIPCIÓN Ventajas: Resistente a ambiente marinos, aguas agresivas y a la intemperie. Resistente a las presiones hidráulicas positivas y negativa Revestible Evita la aparición de eflorescencias Rendimiento: +/- 1,5 kg / m² y mm de espesor Aplicación: Aplicable a brocha o llana
