# Mortero impermeabilizante monocomponente, Sopradry G de Soprema. Saco: 25 kg. Palet: 48 sacos

- Propiedad del archivo: CONSTRUNARIO
- Formato: FIEBDC-3/2012
- Programa: Construnario Versión 3.51
- Fecha de los precios: 16/01/2024
- Divisa: EUR

**242937_SOP** u Mortero impermeabilizante monocomponente, Sopradry G de Soprema. Saco: 25 kg. Palet: 48 sacos
Precio: 16.90
Es un mortero de revestimiento, monocomponente, apto para la impermeabilización y regularización, en capa gruesa, en muros y otros soportes que presenten problemas de humedad. DESCRIPCIÓN Ventajas: Resistente a ambiente marinos, aguas agresivas y a la intemperie. Resistente a las presiones hidráulicas positivas y negativas. Revestible Evita la aparición de eflorescencias Aplicable en espesores hasta 10 mm. Rendimiento: 2,0 kg + /- 0,5 kg / m² y mm de espesor
