# Mortero base cal aérea para tratamiento de humedades y remonte capialr. Sopradry Mur Cal de Soprema. Saco: 25 kg. Palet: 48 sacos,

- Propiedad del archivo: CONSTRUNARIO
- Formato: FIEBDC-3/2012
- Programa: Construnario Versión 3.51
- Fecha de los precios: 16/01/2024
- Divisa: EUR

**242939_SOP** u Mortero base cal aérea para tratamiento de humedades y remonte capialr. Sopradry Mur Cal de Soprema. Saco: 25 kg. Palet: 48 sacos,
Precio: 20.60
Es un mortero de revestimiento mineral base cal aérea natural, diseñado para el saneamiento de muros afectados por humedades de remonte capilar y eflorescencias. DESCRIPCIÓN Ventajas: Impide la aparición de manchas de humedad y sales. Propiedades deshumidificadoras. Anula la humedad por ascensión capilar y reduce las condensaciones. Elevada permeabilidad al vapor de agua. Impermeable al agua de lluvia Acabado final decorativo de excelente blancura. Múltiples acabados: raspado, fratasado, texturado, etc. Proyectable con máquina. Construcción sostenible. Ecológico Uso: Mortero de revestimiento natural, apto para el saneamiento y renovación de muros afectados por humedades de ascensión capilar y eflorescencias sobre superficies verticales interiores y exteriores. Gracias a su composición, actúa como antibacteriano y antimoho natural. Aplicación: Proyectable con máquina. Rendimiento: +/- 13 kg / m2 y cm de espesor Envase: Sacos de papel plastificado de 25 kg Color: blanco
