# Panel flexible de espuma aglomerada de poliuretano para suelos Soprapen 150/20 de Soprema- Densidad 150 kg/m3

- Propiedad del archivo: CONSTRUNARIO
- Formato: FIEBDC-3/2012
- Programa: Construnario Versión 3.51
- Fecha de los precios: 16/01/2024
- Divisa: EUR

**250505_SOP** m2 Panel flexible de espuma aglomerada de poliuretano para suelos Soprapen 150/20 de Soprema- Densidad 150 kg/m3
Precio: 12.25
SOPRAPREN 110 es un panel de composición homogénea y estable resultante de la aglomeración de espuma flexible de poliuretano, para uso como aislamiento acústico y térmico en suelos. DESCRIPCIÓN VENTAJAS Elevado aislamiento al ruido de impacto. Elevada elasticidad. Aporta aislamiento térmico. Fácil instalación. Ecológico, producto reciclado y reciclable. Elevada estabilidad. Alta resistencia al envejecimiento. APLICACIÓN Aislamiento acústico al ruido de impacto en suelos. Mejora el aislamiento acústico a ruido de impacto en suelos en rehabilitación. PUESTA EN OBRA Colocar en todo el perímetro bandas de SOPRAPEN 110 de un mínimo de 10 cm. de altura. Alternativamente puede instalarse también la banda desolarizante BANDA AUTOADHESIVA TEXFON. Empezando por una esquina, ir colocando los paneles de SOPRAPREN 110 en el suelo, colocando los paneles entre sí a testa, hasta cubrir la totalidad de la superficie a aislar. Sellar las juntas con cinta adhesiva. Cubrir toda la superficie instalada con un film de polietileno tipo VAPORFLAG o similar. Realizar una capa de compresión de mortero armado de 5 cm. de espesor. Una vez seca, colocar el pavimento de acabado. Recortar el material sobrante y colocar el zócalo.
