# Lámina de desacoplamiento, Sopraflow de Soprema. 1x30 m

- Propiedad del archivo: CONSTRUNARIO
- Formato: FIEBDC-3/2012
- Programa: Construnario Versión 3.51
- Fecha de los precios: 16/01/2024
- Divisa: EUR

**254192_SOP** m2 Lámina de desacoplamiento, Sopraflow de Soprema. 1x30 m
Precio: 11.80
Es una lámina impermeabilizante de desolidarización de polietileno flexible con un geotextil adherido en la cara inferior. Ha sido desarrollada para la impermeabilización y desacoplamiento en sistemas con revestimiento cerámico de gran tamaño o de piedra natural. DESCRIPCIÓN Previene las posibles fracturas de las baldosas cerámicas cuando se producen dilataciones en el soporte. Asimismo, su dibujo patentado garantiza una excelente adherencia del gel adhesivo para optimizar la cantidad utilizada. Ventajas producto Dificultad baja Instalación rápida Sin herramientas especiales Control de la condensación Elevada estabilidad y flexibilidad Desolarizante y desacoplante con solo 3,5 mm de espesor Diseño patentado que garantiza una excelente adherencia del gel adhesivo y control del consumo ACONDICIONAMIENTO Color: Azul/geotextil blanco. Almacenamiento: Almacenar en un lugar seco y protegidos de la intemperie, usar dentro de los 24 meses siguientes a la recepción del producto. Espesor: 3,5 ± 0,5 mm Peso específico total: 625 g/m2 ±/10% Disponible en rollos de: 1 x 5 m; 1 x 30 m
