# Plancha de poliestireno expandido Sopra EPS 100 de Soprema. 2000x1000. Espesor: 15 mm, 40 planchas

- Propiedad del archivo: CONSTRUNARIO
- Formato: FIEBDC-3/2012
- Programa: Construnario Versión 3.51
- Fecha de los precios: 16/01/2024
- Divisa: EUR

| Código | Ud | Descripción | Precio |
|---|---|---|---|
| 254442_SOP | m2 | Plancha de poliestireno expandido Sopra EPS 100 de Soprema. 2000x1000. Espesor: 15 mm, 40 planchas | 5.82 |
