# Pieza aligerante de forjado Sopra EPS Bovedilla 220. 620x1000x220. 3,10 m2/paquete

- Propiedad del archivo: CONSTRUNARIO
- Formato: FIEBDC-3/2012
- Programa: Construnario Versión 3.51
- Fecha de los precios: 16/01/2024
- Divisa: EUR

**254456_SOP** u Pieza aligerante de forjado Sopra EPS Bovedilla 220. 620x1000x220. 3,10 m2/paquete
Precio: 8.22
Pieza aligerante de forjado Sopra EPS. 620x1000x220. 3,10 m2/paquete
