# Encofrado perdido Soprablock EPS Dintel. 1200x250x50. Blanco

- Propiedad del archivo: CONSTRUNARIO
- Formato: FIEBDC-3/2012
- Programa: Construnario Versión 3.51
- Fecha de los precios: 16/01/2024
- Divisa: EUR

| Código | Ud | Descripción | Precio |
|---|---|---|---|
| 254464_SOP | u | Encofrado perdido Soprablock EPS Dintel. 1200x250x50. Blanco | 4.80 |
