# Mortero adhesivo flexible, GECOL Espolvoreo

- Propiedad del archivo: CONSTRUNARIO
- Formato: FIEBDC-3/2012
- Programa: Construnario Versión 3.51
- Fecha de los precios: 12/01/2024
- Divisa: EUR

**4010SOP** kg Mortero adhesivo flexible, GECOL Espolvoreo
Precio: 1.12
Adhesivo base conglomerante hidráulico, GECOL Espolvoreo, de elevadas prestaciones y tiempo abierto ampliado, conforme a la normativa UNE EN 12004 – clase C2 E – para la colocación por espolvoreo o barbotina, de todo tipo de baldosas cerámicas y piezas sin absorción (UNE EN 14411), mármol, piedras naturales /artificiales, en pavimentos (UNE EN 13813) interiores y exteriores, sobre soportes de mortero de cemento fresco, resistentes y limpio, respetando todas las juntas entre baldosas y movimiento, utilizando materiales específicos de la gama GECOL Juntas (UNE EN 13888). Todo ello siguiendo la UNE 138002 Reglas generales para la ejecución de revestimientos con baldosas por adherencia. Producto con marcado CE y DdP (Declaración de prestaciones) según Reglamento (UE) 305/2011.
