# Mortero adhesivo, GECOL Flexible fluido

- Propiedad del archivo: CONSTRUNARIO
- Formato: FIEBDC-3/2012
- Programa: Construnario Versión 3.51
- Fecha de los precios: 12/01/2024
- Divisa: EUR

**4014SOP** kg Mortero adhesivo, GECOL Flexible fluido
Precio: 0.84
Adhesivo base conglomerante hidráulico de fraguado rápido (4 horas) y fluido GECOL Flexible fluido, deformable y de elevadas prestaciones y tiempo abierto ampliado, conforme a la normativa UNE EN 12004 – clase C2 FE S1 – para la colocación en capa fina (llana dentada) de todo tipo de baldosas cerámicas y piezas sin absorción (UNE EN 14411), mármol, piedras naturales / artificiales y baldosas de fino espesor (3 mm), en pavimentos (UNE EN 13813) interiores y exteriores, sobre soportes resistentes, limpios, con cierto grado de absorción y las retracciones de curado finalizadas, respetando todas las juntas entre baldosas y movimiento, utilizando materiales específicos de la gama GECOL Juntas (UNE EN 13888). Todo ello siguiendo la UNE 138002 Reglas generales para la ejecución de revestimientos con baldosas por adherencia. Producto con marcado CE y DdP (Declaración de prestaciones) según Reglamento (UE) 305/2011
