# Mortero adhesivo, GECOL Cartón-yeso

- Propiedad del archivo: CONSTRUNARIO
- Formato: FIEBDC-3/2012
- Programa: Construnario Versión 3.51
- Fecha de los precios: 12/01/2024
- Divisa: EUR

**4019SOP** kg Mortero adhesivo, GECOL Cartón-yeso
Precio: 0.29
GECOL Cartón-yeso es un adhesivo cementoso monocomponente, deformable, desarrollado para la colocación de todo tipo de cerámicas, gres porcelánico, piezas sin absorción, revestimientos vitrificados, mármoles, granitos, piedras naturales y/o artificiales, sobre placas prefabricadas de baja rigidez. Su uso es extensivo sobre todo tipo de placas de yeso laminado (PYL), tanto hidrofugadas como sin hidrofugar, así como también sobre placas de cemento con velo de fibra de vidrio. Tiene un excelente comportamiento, tanto en adherencia y penetración sobre el film de celulosa protector del yeso, como por su elevado poder de humectación, lo que permite poder rectificar piezas mal colocadas.
