# Mortero adhesivo, GECOL Extra. Blanco

- Propiedad del archivo: CONSTRUNARIO
- Formato: FIEBDC-3/2012
- Programa: Construnario Versión 3.51
- Fecha de los precios: 12/01/2024
- Divisa: EUR

**4021SOP** kg Mortero adhesivo, GECOL Extra. Blanco
Precio: 0.25
Adhesivo base conglomerante hidráulico, GECOL Extra, con deslizamiento vertical nulo y tiempo abierto ampliado, conforme a la normativa UNE EN 12004 – clase C1 TE – para la colocación hasta 15 mm (llana dentada) de todo tipo de cerámica convencional de absorción superior al 3% (UNE EN 14411) y revestimientos vitrificados, en pavimentos (UNE EN 13813) y revestimientos (UNE EN 998-1) interiores y zócalos exteriores, sobre soportes resistentes, limpios, con cierto grado de absorción y las retracciones de curado finalizadas, respetando todas las juntas entre baldosas y movimiento, utilizando materiales específicos de la gama GECOL Juntas (UNE EN 13888). Todo ello siguiendo la UNE 138002 Reglas generales para la ejecución de revestimientos con baldosas por adherencia. Producto con marcado CE y DdP (Declaración de prestaciones) según Reglamento (UE) 305/2011
